# Sportbodenarbeiten, Sandwichkonstruktion
Leistungsbeschreibung (GAEB 90, DA81)
Währung: EUR

## Zusätzlicher Text
Technische Vorbemerkungen

Flächenelastischer Sportboden für Sport- und Mehrzwecknutzung nach DIN V
18032-2:2001-04
und DIN 18200 mit Güteüberwachung nach RAL-GZ 942 oder
gleichwertig________________

1.) Vertragliche Grundlagen
 Die VOB in allen Teilen, das Leistungsverzeichnis, DIN 18336 -
Abdichtungsarbeiten,
 DIN 18365 - Bodenbelagsarbeiten, DIN 18202 - Maßtoleranzen im Hochbau,
sowie alle weiteren
 DIN-Normen, soweit sie auf die eingebauten Stoffe zutreffen.

 Abweichend von den Bewerbungsbedingungen gilt bei Nebenangeboten
folgendes:
 Nebenangebote ohne Abgabe eines Hauptangebotes sind nicht zulässig.

2.) Anforderungen an den Sportboden
 Es wird ein Sportboden vorgeschrieben, der der DIN V 18032-2: 2001-04
in vollem Umfang
 und der Beschreibung im Leistungsverzeichnis entspricht.

3.) Prüfzeugnis
 Für den angebotenen Sportboden muss dem Angebot ein Prüfzeugnis eines
anerkannten Prüfinstitut, z.B.
 FMPA Baden-Württemberg, IST oder gleichwertig beigefügt werden.
  Das Prüfzeugnis muss auf den Namen des Bieters ausgestellt sein.

4.) Güteüberwachung
 Die gemäß Ziffer 5.5 der DIN V 18032-2:2001-04 zwingend vorgeschriebene
Güteüberwachung
 gemäß DIN 18200 ist zusammen mit dem Angebot durch das Gütezeichen RAL-
GZ 942 oder
 gleichwertig nachzuweisen. Die Güteüberwachung muss auf den
rechtsgültigen Namen des Anbieters
 ausgestellt sein.

5.) Sonstiges
 Die Baustelle ist ungehindert mit dem LKW anzufahren. Baustrom ist an
der Baustelle vorhanden und
 geht zu Lasten des Auftraggebers.
 Für die Reinigung und Pflege des zur Ausführung kommenden Oberbelages
sind dem Bauherrn/Auftrag-
 geber eine Reinigungs- und Pflegeanleitung auszuhändigen.
 In der Sporthalle sollen während und nach der Montage normale
Klimabedingungen herrschen, relative
 Luftfeuchtigkeit zwischen 50 - max. 60% bei ca. 18-20 Grad C.
Raumtemperatur.

 Entsprechend VOB, Tei A, ist der niedrigste Angebotspreis allein nicht
entscheidend, sondern das
 Preis- / Leistungsverhältnis. Angebote mit Sportbodensysteme, die den
beschriebenen Anforderungen
 nicht entsprechen, werden bei der Wertung nicht berücksichtigt.

## Sportbodenarbeiten, Sandwichkonstruktion

### 1

#### 1.1 Sportbodenarbeiten

**1.1.10 Nivellierplan erstellen**
des Rohbodens mittels Nivelliergerät und Meßlatte im
Raster von ca. 3,00 x 3,00 m
Menge: 1,000 psch

**1.1.20 Rohboden säubern**
zur Aufnahme einer Bodenabdichtung
Menge: 0,000 m²

**1.1.30 Feuchtigkeitssperre nach DIN 18195, Teil 4**
Feuchtigkeitssperre Flamingo-Super-AL mit Alu-Einlage,
absolut dampfdicht, SD-Wert >1500 m, mit
baufsichtlichem
Prüfzeugnis der MPA Braunschweig, bitumenbeständig,
liefern und verlegen, Überlappung im Stoßbereich mind.
200 mm
mit Super-Anschluss-Streifen auf Kautschukklebe-Basis,
Randbereich bis OK FFB hochziehen.
Menge: 0,000 m²

**1.1.40 Abdichtung der Hülsen**
für Turn- und Spielpfosten als Zulage, einwandfreie
Abdichtung mit Bitumenmasse
Menge: 0,000 St

**1.1.50 Nivellierausgleich**
Zum Ausgleich von Unebenheiten liefern von bitumierter,
wärmedämmender Trockenschüttung, fachgerecht planeben
vom höchsten Punkt 20 mm ausgehend einbringen, Die
Ausgleichschüttung bringt keine Bauhöhe.
Menge: 0,000 m²

**1.1.60 Mehrhöhe Ausgleichschüttung**
Mehrhöhe von 5 mm zur vorgenannten Position.
Menge: 0,000 m²

**1.1.65 Hartfaserplatten**
Hartfaserplatten, ca. 3 mm stark. liefern und als
Abdeckung
auf die Ausgleichsschüttung vollflächig verlegen.
Menge: 0,000 m²

**1.1.70 Druckfeste Wärmedämmung**
Wärmedämmplatten aus druckfesten Polystyrol EPS 035
DEO,
nach DIN 13 163 mit einer Druckfestigkeit von mind. 150
kPa,
liefern und fachgerecht verlegen, Stärke: ........ mm
Menge: 0,000 m²

**1.1.80 Druckfeste Wärmedämmung, Mehr-bzw. Minderstärke**
wie vor Pos. 01.01.0070 von je 10 mm Mehr-/Minderstärke
Menge: 0,000 m²

**1.1.90 Flächenelastischer Sportboden gemäß DIN 18032 T2 / 18200**
Flächenelastischer Sportboden mit elastischer Schicht,
Modul mit im Raster angeordneten Elastikpads,
 vollflächig belüftet, liefern und verlegen
Richtqualität wie WAGNER, Modell ES 20 MXB oder
gleichwertig.

Aufbau:
Modul mit 15 mm werkseitig vorgefertigte Dämm-Feder-
Elemente,
zur Erzielung einer vollflächigen durchgehenden und
somit
wirksamen Belüftung von mind. 85 %, bestehend aus
dauerelastischen
Pads,die keine Feuchtigkeit aufnehmen sowie zur
Stabilisierung und
Durchbiegungsbegrenzung als Zwischenlager Regupol-
Padelemente auf
ölgetränkter wasserresistenten Hartfaserplatten
dauerhaft verklebt.
Polyäthylenfolie, Typ 100
2 Lagen zu je 9 mm Baufurnier-Sperrholzplatten,
(7-lagig, durchgehend Birke, keine Kombiplatte)
gemäß DIN 68705 T3 / BFU 100, durch vollflächige
Verklebung
und zusätzliche Verklammerung dauerhaft verbunden.

Konstruktionshöhe: 33 mm

Folgende Angaben sind auszufüllen:

Angebotenes Modell: ....................

großflächige durchgehende  Belüftung: (  ) nein
(  ) ja  Bel.  ...........%

Prüfzeugnis-Nr.:  .........................  vom
...............

Überwachungsinstitut:
............................. Registernummer:..........
...................
Menge: 0,000 m²

**1.1.100 Starre Konstruktion für Geräteräume/Tribünenbereich**
verstärkte Ausführung, Übergänge zur Halle sind ohne
Unterbechung
zu verlegen.
Menge: 0,000 m²

**1.1.110 Linoleum-Oberbelag gem DIN 18032**
Linoleum 4 mm "Linodur", marmoriert,
Bahnenbreite 200 cm.
Brandverhalten EN 13501-1
liefern und mit geignetem Dispersionsklebstoff
gemäß Verlegevorschrift des Herstellers verkleben
einschließlich verschweißen der Nähte mit einem
farblich abgestimmten Schweißdraht.

Farbe nach aktueller Farbkarte des Herstellers
und Wahl des AG.

Richtqualität: DLW "DD Linodur Sport" oder gleichwertig
Menge: 0,000 m²

**1.1.120 Spielfeldmarkierungen**
Aufbringen von Spielfeldern nach Angaben des
Auftragsgeber
und bauseitigen Spielfeldplan auf vorgenannten
Oberbelag
dauerhaft mittels PUR-Farbe nach Vorschriften der Sport
-
fachverbände. Breite der Markierungen 20 - 50 mm.
Unterbrochene Linien werden übermessen und Linien unter
einem Laufmeter werden als 1 m abgerechnet.
Menge: 0,000 m

**1.1.130 Gerätehülsenabdeckungen**
Aussparungen im Bereich der Bodenhülsen im Sportboden
herstellen, Aluminium-Rahmen mit Z-Profil und
Kunststoffdeckel liefern, fachgerecht oberflächenbündig einbauen
sowie
mit Oberbelag bekleben.

Durchmesser bis 270 mm
Menge: 0,000 St

**1.1.140 Gerätehülsenabdeckung 3-teilig**
Aussparungen im Bereich der Bodenhülsen im Sportboden
herstellen, Aluminium-Rahmen mit Z-Profil und
Kunststoffdeckel mit Einschubteil liefern, fachgerecht
oberflächenbündig
einbauen sowie mit Oberbelag bekleben.

Durchmesser bis 340 mm, 3-teilig
Menge: 0,000 St

**1.1.150 Bodenankerplatten**
Bodenplättchen mit Mittelloch, ca. 14 mm, zur
Befestigung
von Sprossenwänden, Handballtoren etc. liefern und
fachgerecht in den Oberbelag einarbeiten.
Menge: 0,000 St

**1.1.160 Übergangschienen**
Doppelkammerprofil für die Übergänge zu Nebenräumen
liefern und fachgerecht montieren.
Menge: 0,000 m

**1.1.170 Wandabschluss-Leisten**
Hartholzfußleisten, natur versiegelt liefern und
fachgerecht
flachliegend mit 1 cm Wandabstand auf dem Boden
verschrauben
Material: Buche, 16 x 60 mm
Menge: 0,000 m

**1.1.190 Erstpflege des Sportbodens**
Erstpflege des Sportbodens unmittelbar nach Abschluss
der Verlegearbeiten mit einem geeigneten Reinigungs-
und Pflegemittel.
Menge: 0,000 m²

**1.1.200 PUR-Versiegelung**
Versiegelung des neu verlegten Sportbodens incl.
Geräteräume mittels einer 2-K PUR-Versiegelung
auf Wasserbasis zur Erzielung eines dauerhaften
Gleitreibungswertes gemäß DIN 18032 T2 sowie zum
Schutz des Oberbelages und der Spielfeldmarkierung
Menge: 0,000 m²

**1.1.210 Kontrollprüfung**
Kontrollprüfung und Abnahme des neu verlegten
Sportbodens
durch ein unabhängiges Prüfinstitut gemäß DIN  18032-2
sowie Aushändigung eines Prüfberichtes.
Menge: 1,000 psch

**1.1.220 Stundenlöhne**
Tagelohnstunden für einen Facharbeiter auf Nachweis
und auf ausdrücklicher Anordnung der Bauleitung.
Menge: 0,000 h

USt %: 19,00
